# Leistungsbeschreibung (GAEB DA XML 3.2, DA81)
Projekt: Sendenhorst Sinkeimerreinigung 2026-2031
Währung: EUR
Auftraggeber: N.A.
Erstellt mit: SIDOUN Globe/ GXML Toolbox V3.3 R20210630, SIDOUN Globe V10.11.8.0, 07.01.2026

## Besondere Vertragsbedingungen
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
Stadt Sendenhorst  Der Bürgermeister  Kirchstraße 1  48324 Sendenhorst
Tel.: 02526 / 303-0  Dienstbereich 6 Planen, Bauen, Wirtschaftsförderung und Stadtmarketing  Sachgebiet 64.1 Tiefbau

Leistungsverzeichnis
Reinigung von Straßeneinläufen
von 2026 bis 2031

Die Stadt Sendenhorst beabsichtigt die derzeit vorhandenen ca. 2.867 Straßeneinläufe in der Ortslage Sendenhorst und Albersloh im Jahr 2026 einmalig (Sommer), in den Jahren von 2027 ab an jeweils zweimalig reinigen zu lassen. Die Anzahl der Abläufe in den Straßen und Ortsteilen ist der beigefügten Liste zu entnehmen. Aufgrund von Straßenum- und neubauten wird sich die tatsächliche Anzahl der zu reinigenden Straßenabläufe jährlich verändern. Der einzelne Reinigungsturnus ist jeweils innerhalb von 4 Wochen in beiden Ortsteilen durchzuführen.

Bei der Sinkkastenreinigung sollen die Ortsteile nacheinander abgearbeitet werden. Ein Wechsel zwischen den Ortsteilen ist nur mit Zustimmung des Auftraggebers gestattet. Der tägliche Arbeitsumfang richtet sich nach den Arbeitszeiten des Auftragnehmers und darf werktäglich erfolgen. Eine Unterbrechung der Arbeiten wegen Fahrzeugschäden, Noteinsätzen oder ähnlichem ist dem Auftraggeber unverzüglich schriftlich anzuzeigen.

Sollte der Auftragnehmer Sinkkästen in Straßen reinigen müssen, in denen viele Abläufe in einem zusammenhängenden Abschnitt zugeparkt sind, so ist der Auftraggeber hierüber zu informieren und veranlasst ein entsprechendes temporäres Parkverbot. Daraufhin sind diese Straßenabläufe vom Auftragnehmer erneut anzufahren.

Die Anzahl der bei dem jeweiligen Durchgang tatsächlich gereinigten Straßenabläufe ist nachvollziehbar zu dokumentieren. Die jeweiligen Dokumentationen sind den Rechnungen beizufügen. Abgerechnet wird die tatsächlich erbrachte Leistung. Nicht erreichbare einzelne Abläufe (z.B. zugeparkt oder zugestellt etc.) können ggf. in einem Durchlauf nicht gereinigt werden. Diese werden dann im Protokoll als nicht erreichbar gekennzeichnet und nicht abgerechnet.
Ein Nachweis der ordnungsgemäßen Entsorgung der anfallenden Abfälle ist ebenfalls der Rechnung beizufügen.

Die Durchführung der Arbeiten für 2026 ist für Juli, in den Folgejahren für Juli und November nach konkreter Aufforderung bzw. Terminabstimmung vorgesehen.

Bei Bedarf ist eine Zwischenreinigung erforderlich, die nur bei gesonderter Beauftragung durch den Auftraggeber durchzuführen ist. Eine Zwischenleistung umfasst mindestens eine Tagesleistung. Ein Anspruch auf die Sonder-Reinigung der angegebenen Menge besteht nicht. Die Positionen der Sonderreinigung sind vergaberechtlich als Rahmenvereinbarung auf Abruf zu verstehen, bei der nur die konkret erforderlichen Sinkeimer ergänzend gereinigt werden, was sich aufgrund verschiedener nicht planbarer Umstände jährlich in unterschiedlicher Ausprägung ergeben kann.

Beauftragung(en)
Die Beauftragung erfolgt zunächst für die Jahre 2026 bis 2028. Der Vertrag verlängert sich danach um jeweils ein weiteres Jahr, wenn nicht eine der Vertragsparteien bis zum 30.11. des Vorjahres der Leistungserbringung den Vertrag schriftlich kündigt. Die Vertragsverlängerung kann maximal 5 mal erfolgen, so dass der Vertrag trotz Verlängerungen spätestens am 31.12.31 endet.
Etwaige Lohnkostensteigerungen sowie andere Preisentwicklungen sind für die Folgejahre vom Auftragnehmer zu kalkulieren und einzupreisen. Eine spätere Preisanpassung ist ausgeschlossen.

Zuschlags- und Bindefristen
-  30.Mai 2026

Abrechnung
Zum jeweiligen Jahresende (Kassenschluss beachten) ist eine prüffähige vollständige Rechnung zu stellen. Der Auftragnehmer hat Anspruch auf Anschlagszahlungen. Mit entsprechenden Abrechnungsunterlagen

-  Nachweise aus dem GPS-System (z.B. digitales Fahrtenbuch) und
-  den Reinigungsprotokollen zu den gereinigten Stadtgebieten und Ortsteilen

ist die Rechnung an den AG zu richten. Vom AG abgenommene Leistungen werden abgerechnet. Alle Rechnungen sind nach Ortsteilen aufzuschlüsseln. Sie müssen nach Datum gegliedert sein: arbeitstägliche Angaben von Massen/Stückzahl, maßgebliche Positionsnummern, Einheits- und Gesamtpreise, Ausweisung der jeweils geltenden Mehrwertsteuer.

Dokumentation
Die Auftragsabwicklung ist mit der Auflistung aller Straßen und Sinkkästen arbeitstäglich mittels eines GPS-Systems zu dokumentieren. Die Erfassung über das GPS-System über Ort, Lage, Datum und Uhrzeit der Sinkkastenleerung ist online dem Auftraggeber zur Verfügung zu stellen. Die Kontrolle der einzusetzenden Wagen muss zeitgleich über das System gewährleistet sein. Besondere Vorkommnisse (z.B. verstopfte Abflussleitungen) sind gesondert zu dokumentieren und dem Auftraggeber am darauf folgenden Tag mitzuteilen.
Im Rahmen der Reinigung ist eine Sichtkontrolle des gesamten baulichen Zustands der Straßeneinläufe durchzuführen und für die Straßeneinläufe mit Schäden ein stichwortartiges Zustandsprotokoll zu erstellen. In dieses Zustandsprotokoll sind bei Straßeneinläufen mit Schäden / Mängeln die folgenden Stichpunkte zu vermerken:
-  genaue Lage des Straßeneinlaufs (Straßenname, Haus-Nr. bzw. GPS-Koordinaten)
-  Art des Schadens wie z. B.:
-  Fehlender, eingeklemmter oder defekter Eimer
-  Gitter gebrochen oder einklemmt
-  Rahmen gebrochen oder defekt
-  Unterbau gebrochen
-  Fehlerhafte Anschlussstützen
-  Straßeneinlauf eingestürzt oder verstopft
-  Oberflächenbelag außerhalb abgesackt
-  Sonstige Schäden oder Feststellungen

Für das Zustandsprotokoll kann die beigefügte Straßenliste als Grundlage verwendet werden. Diese kann auch als Excel-Dokument zur Verfügung gestellt werden.

Technische Anforderungen an die Reinigungsfahrzeuge
Die zur Reinigung eingesetzten Fahrzeuge sind so auszustatten, dass der Straßenverkehr nicht durch Ein- und Aussteigen des Bedieners behindert wird. Geräuschemissionen bei der Sinkkastenreinigung dürfen 65 dB(A) nicht überschreiten, da die Arbeiten überwiegend in Wohngebieten durchgeführt werden müssen. Die Fahrzeuge müssen auch in engen Wegen und Straßen, Stichstraßen und Sackgassen mit und ohne Wendeplätzen eingesetzt werden können.
Die Fahrzeuge müssen mit Warnmarkierungen gemäß DIN 30710 (rot-weiß-rot) gemäß  o 35(6) STVO (Fahrzeuge mit Sonderrechten) ausgestattet sein und mindestens eine gut sichtbare Rundumkennleuchte besitzen, die während der Arbeiten zur Absicherung bzw. Warnung einzuschalten ist.
Die Fahrzeuge des Auftragnehmers sind mit einem Mobiltelefon auszustatten; die Mobilfunknummer ist dem Auftraggeber vor dem Reinigungsbeginn schriftlich mitzuteilen, so dass während der Reinigung Rückfragen unmittelbar mit dem Bediener geklärt werden können. Die Vertragssprache ist deutsch.

Entsorgung
Die bei der Reinigung der Sinkkästen anfallenden Rückstände (aufgenommene Inhalte) sind ins Eigentum des Auftragnehmers zu übernehmen, von der Einsatzstelle zu entfernen und fachgerecht zu entsorgen. Die Fahrzeiten zur Deponie und die Entsorgungskosten etc. sind im Einheitspreis einzurechnen.
Entsorgungsnachweise sind nach jedem Reinigungsgang dem Auftraggeber unaufgefordert mit der Abrechnung vorzulegen.

Die zuständige Annahmestelle ist

Ecowest Entsorgungsverbund Westfalen GmbH im Entsorgungszentrum Ecowest
Westring 10
59320 Ennigerloh
Telefon: +49 2524 93 07 0
Telefax: +49 2524 93 07 900
E-Mail: info@ecowest.de <mailto:info@ecowest.de>
Anlagenbetrieb
Mo. - Fr.: 6:30 - 17:30 Uhr

Recyclinghof/Verwaltung
Mo. - Fr.: 8:00 - 17:00 Uhr
Sa.:  8:00 - 12:00 Uhr

Samstags kein Anlagen- und Deponiebetrieb!
Lediglich Anlieferungen in Fahrzeugen bis 7,5 Tonnen.
Keine LKW!

.
Richtlinien
Sämtliche derzeit gültigen Richtlinien, die im Zusammenhang mit den zu erbringenden Leistungen stehen, sind bei der Vertragsabwicklung einzuhalten. An dieser Stelle wird insbesondere auf die einzuhaltenden Verkehrs- und Sicherheitsvorkehrungen hingewiesen.
Sollten bei der Ausführung der Arbeiten Verschmutzungen der Straßen und Wege entstehen, so ist vom Auftragnehmer eine Reinigung auf seine Kosten sofort durchzuführen.

Arbeitssicherheit
Der Auftragnehmer ist allein verantwortlich für die Sicherheit seiner Mitarbeitenden und der von ihm eingesetzten Fahrzeuge und Geräte im Bereich der durchzuführenden Reinigungsarbeiten. Die Unfallverhütungsvorschriften sowie die aktuellen Vorgaben der Berufsgenossenschaft sind unbedingt einzuhalten. Das Tragen von Arbeits- und Sicherheitskleidung im öffentlichen Verkehrsraum ist Voraussetzung für die Ausführung der angebotenen Arbeiten.

Lärmschutz
In Wohngebieten dürfen die Arbeiten nicht vor 7:00 Uhr aufgenommen werden, in Gewerbe- und Mischgebieten (z.B. an Hauptverkehrsstraßen) ist die Durchführung der Arbeiten ab 6:00 Uhr zulässig.

Fahrzeugstellplatz
Die Stadt Sendenhorst bietet keinen Fahrzeugstellplatz während der turnusmäßigen Reinigungsphase bzw. bei Sonderreinigungen an.

Einheitspreise
In die Einheitspreise des Leistungsverzeichnisses sind alle Betriebs-, Personal- und Nebenkosten für alle erforderlichen Fahrzeuge, Geräte, Werkzeuge, Transport, Entladung an der Kippstelle und Entsorgung, Kommunikationsmöglichkeit der Fahrzeuge, GPS-System sowie die Dokumentation und sämtliche Nebenarbeiten sowie die An- und Abfahrten einzukalkulieren.

## Sinkeimerreinigung 2026 bis 2031
Datum: 07.01.2026

### Los 1 Straßenunterhaltung

#### Gewerk 1.1 Straßenabläufe reinigen

##### Titel 1.1.1 Leistungen im Jahr 2026

**1.1.1.10 2026 = Erster Arbeitsgang**
Sinkkästen reinigen an Straßen Wegen und Plätzen
Innerhalb des Reinigungsturnus

Sinkkästen im Trockenschlammverfahren nach Aufforderung/Terminabstimmung reinigen.
Bei allen Sinkkästen (Straßenabläufen) ist das Rost aufzunehmen und zu reinigen, d. h. alle Ablagerungen / Anhaftungen in den Rosten sind zu entfernen.
Senkeimer sind zu entleeren und Boden sowie Seitenteile der Eimer zu säubern, so dass keine Ablagerungen mehr anhaften, alle Öffnungen müssen frei und durchgängig sein. Es ist sicherzustellen, dass Rückstände des Reinigungsvorganges nicht in das Leitungssystem gelangen. Die Sinkkasteneimer sind für den Reinigungsvorgang herauszunehmen und wieder einzusetzen.
Das bei der Reinigung anfallende Material aus den Sinkkästen ist ins Eigentum des Auftragnehmers zu übernehmen, von der Einsatzstelle zu entfernen und fachgerecht zu entsorgen. Die Deponiekosten sind vom Auftragnehmer in den Einheitspreis einzurechnen.
Entsorgungsnachweise sind mit der Abrechnung vorzulegen. Im Rahmen der Reinigung ist eine Sichtkontrolle des baulichen Zustands der Straßeneinläufe durchzuführen und ein Zustandsprotokoll (siehe Besondere Vertragsbedingungen) zu erstellen.
Alle Verunreinigungen im öffentlichen Bereich, die durch die Reinigung der Sinkkästen hervorgerufen werden, sind im Zuge der Reinigung unmittelbar zu beseitigen. Einschließlich aller Maßgaben und Erschwernisse der Vorbemerkungen und Nebenleistungen sowie der Vorhaltung von Fahrzeugen, Maschinen und Geräten. Abgerechnet werden die tatsächlich gereinigten und dokumentierten geleerten Senkeimer.

Straßeneinläufe mit überwiegend kurzen Schmutzfangeimern (Anteil langer Eimer ca. 10 %)

Der Einheitspreis bezieht sich auf 1,0 Stück, der Gesamtpreis bezieht sich auf die beim Reinigungsdurchgang tatsächlich gereinigten Straßenabläufe gemäß Protokoll und Dokumentation. Es gelten die Regelungen der Besonderen Vertragsbedingungen.

Durchführung ca. Juli 2026
Menge: 2867,000 Stk

**1.1.1.20 Zweiter Arbeitsgang 2026**
Leistung wie in Position 1.1.1.10 beschrieben,

jedoch

Durchführung im November nach konkreter Abstimmung
Menge: 0,000 Stk

**1.1.1.30 2026 Sonderreinigung**
Sinkkästen reinigen an Straßen Wegen und Plätzen
Außerhalb des Reinigungsturnus

Leistung wie vor beschrieben,

jedoch

ist die Lage der in der Sonderreinigung zu entleerenden Senkeimer über das Stadtgebiet und den Ortsteil Albersloh verstreut. Erhöhte Fahrzeiten durch die Anfahrt einzelner Straßenabläufe sind in dieser Position einzukalkulieren.
Die Ausführung erfolgt nur auf gesonderte Beauftragung durch den Auftraggeber. Tageweise Einsätze für Sonderreinigungen durch Laub oder besondere Verschmutzungen. Abgerechnet werden die tatsächlich gereinigten und dokumentierten geleerten Senkeimer.
Menge: 100,000 Stk

##### Titel 1.1.2 Leistungen ab dem Jahr 2027

**1.1.2.10 Erster Arbeitsgang 2027**
Leistung wie in Position 1.1.1.10 beschrieben,

jedoch

Durchführung im Juli nach konkreter Abstimmung
Menge: 2867,000 Stk

**1.1.2.20 Zweiter Arbeitsgang 2027**
Leistung wie in Position 1.1.1.10 beschrieben,

jedoch

Durchführung im November nach konkreter Abstimmung
Menge: 2867,000 Stk

**1.1.2.30 Sonderreinigung 2027**
Sinkkästen reinigen an Straßen Wegen und Plätzen
Außerhalb des Reinigungsturnus

Leistung wie in Position 1.1.1.10 und 1.1.1.30 beschrieben,

jedoch auszuführen im Jahr 2027
Menge: 100,000 Stk

**1.1.2.40 Erster Arbeitsgang in / ab 2028**
Leistung wie in Position 1.1.1.10 beschrieben,

jedoch

Durchführung jeweils im Juli nach konkreter Abstimmung
Menge: 2867,000 Stk

**1.1.2.50 Zweiter Arbeitsgang in / ab 2028**
Leistung wie in Position 1.1.1.10 beschrieben,

jedoch

Durchführung jeweils im November nach konkreter Abstimmung
Menge: 2867,000 Stk

**1.1.2.60 Sonderreinigung in / ab 2028**
Sinkkästen reinigen an Straßen Wegen und Plätzen
Außerhalb des Reinigungsturnus

Leistung wie in Position 1.1.1.10 und 1.1.1.30 beschrieben,

jedoch auszuführen ab dem Jahr 2028
Menge: 100,000 Stk

USt %: 19,00; Summe brutto: 0,00
